# 5100 - Cerrojo de seguridad con llave interior y dispositivo giratorio interior

- Propiedad del archivo: CONSTRUNARIO
- Formato: FIEBDC-3/2012
- Programa: Construnario Versión 3.51
- Fecha de los precios: 06/06/2024
- Divisa: EUR

**5100_MCM** u 5100 - Cerrojo de seguridad con llave interior y dispositivo giratorio interior
· Cilindro de seguridad con 5 llaves. Dispositivos anti-taladro frontal y vertical. · Válido para puertas de espesor de hasta 60 mm. · Doble palanca de acero a dos vueltas. · Cerradero de acero con cuádruple fijación. · Embellecedores exteriores en cerrojo y cerradero. · Acabado grafito metalizado. · Acabados del cilindro: latonado (ref. 5100-82) y niquelado (ref. 5100-81). · Posibilidad de amaestrar toda la gama.
