# AS6PN - Cilindro de seguridad con 6 pitones – Europerfil excéntrica 13, 2mm

- Propiedad del archivo: CONSTRUNARIO
- Formato: FIEBDC-3/2012
- Programa: Construnario Versión 3.51
- Fecha de los precios: 06/06/2024
- Divisa: EUR

**BPSPN_MCM** u AS6PN - Cilindro de seguridad con 6 pitones – Europerfil excéntrica 13, 2mm
· Europerfil con excéntrica corta de 13,2 mm para carpintería metálica. · Se suministra con 5 llaves planas de introducción reversible. · Protección anti-taladro de acero templado en ambos lados, tanto en el cañón, como en el tambor. · Suplementos antiganzúa. · Excéntrica girada, impide la extracción del cilindro de la cerradura sin la llave. · Posibilidad de amaestrar. · Más de 40.000 combinaciones posibles incluidas restricciones de seguridad. · Durabilidad superior a 125.000 ciclos según norma EN1303. · Medidas disponibles (C): desde 60 hasta 100 mm. · Acabado níquel mate.
