# SS - Cilindro de seguridad con 5 pitones superiores + 5 inferiores – Europerfil excéntrica 15mm, acabado latón

- Propiedad del archivo: CONSTRUNARIO
- Formato: FIEBDC-3/2012
- Programa: Construnario Versión 3.51
- Fecha de los precios: 06/06/2024
- Divisa: EUR

**SS_L_MCM** u SS - Cilindro de seguridad con 5 pitones superiores + 5 inferiores – Europerfil excéntrica 15mm, acabado latón
· Cilindro de seguridad con 5 pitones en la parte inferior y 5 pitones figura inox en la superior. · Se suministra con 5 llaves planas de introducción reversible. · Excéntrica acero sinterizado de radio de 15mm, cilindro apto para cualquier cerradura de cilindro de europerfil. · Protección anti-taladro de acero templado en ambos lados del cañón. · Posibilidad de amaestrar toda la gama. · Más de 40.000 combinaciones posibles incluidas restricciones de seguridad. · Durabilidad superior a 125.000 ciclos según norma EN1303. · Medida disponible: 67mm (33,5-33,5). · Acabados: latón y níquel mate.
