# Caudalímetro ultrasónico, referencia Ultraflow® 54 de Kamstrup. DN 15-125. Latón/acero inoxidable. - Caudalímetros de Kamstrup

- Propiedad del archivo: CONSTRUNARIO
- Formato: FIEBDC-3/2012
- Programa: Construnario Versión 3.51
- Fecha de los precios: 05/07/2024
- Divisa: EUR

**ULTRA54** u Caudalímetro ultrasónico, referencia Ultraflow® 54 de Kamstrup. DN 15-125. Latón/acero inoxidable. - Caudalímetros de Kamstrup
Caudalímetro ultrasónico, referencia Ultraflow® 54 de Kamstrup. DN 15-125. Latón/acero inoxidable. Datos mecánicos Clase metrológica 2 ó 3 Clase medioambiental Cumple con EN 1434 clase C Temperatura ambiente 5...55 °C Humedad < 93 % RF sin condensación Clase de protección – Caudalímetro IP65 – Pulse Transmitter IP67 Fluido calo-portador Agua Temperatura* del medio 15...130 °C Temperatura de almacenamiento (caudalímetro vacío) -25...60 °C Grado de presión PN16, PS16/PN25, PS25 brida * Si la temperatura del fluido calo-portador supera los 90 °C, deberá utilizarse un medidor con bridas. Además, el integrador MULTICAL® o el Pulse Transmitter deberán ser montados en la pared. Datos eléctricos Tensión de alimentación 3,6 VDC ±0,1 VDC Batería (Pulse Transmitter) 3,65 VDC, D-Cell litio Intervalo de sustitución 6 años @ tBAT < 30 °C Alimentación (Pulse Transmitter) 230 VCA +15/-30 %, 50 Hz 24 VAC ± 50 %, 50 Hz Alimentación de respaldo El super-cap incorporado evita interrupciones de funcionamiento debidas a breves caídas en el suministro de energía. Longitud de cable – caudalímetro Máx. 10 m – vía Pulse Transmitter Depende del integrador (Máx. 100 m cuando se conecta con un MULTICAL®) Datos EMC Cumple con EN 1434 clase C Fabricados en latón o acero inoxidable, los caudalímetros son muy resistentes y no tienen ninguna pieza móvil, lo que garantiza una larga vida útil. Se utiliza un cable de señal de tres cables para conectar el caudalímetro ULTRAFLOW 54 al integrador MULTICAL. Este cable suministra el caudalímetro y transfiere la señal desde el sensor al integrador. Se transmite una señal correspondiente al caudal (número de pulsos proporcionales al volumen que fluye a través del contador). El cable de señal está disponible en 2,5 m, 5 m y 10 m, pero si se requieren distancias más largas, puede utilizarse un transmisor de pulsos.
