# Perfil de aluminio extrusionado en forma de H, referencia Perfiver H de Isover - de Isover

- Propiedad del archivo: CONSTRUNARIO
- Formato: FIEBDC-3/2012
- Programa: Construnario Versión 3.51
- Fecha de los precios: 26/08/2020
- Divisa: EUR

**PISOACCCLIM_PH** m Perfil de aluminio extrusionado en forma de H, referencia Perfiver H de Isover - de Isover
Perfil de aluminio extrusionado PERFIVER H de ISOVER en forma de h minúscula de 2,00 m de longitud, espesor aproximado de 1,1 mm. Para realizar puertas de inspección o registro, conexiones a máquina y/o a rejillas o difusores. La realización de las puertas de registro adecua las instalaciones de Climaver a las exigencias del RITE.
