# Cancela batiente, referencia Global Tor de Emfa Automatismos. Para cancelas de 1 o 2 hojas. Uso colectivo

- Propiedad del archivo: CONSTRUNARIO
- Formato: FIEBDC-3/2012
- Programa: Construnario Versión 3.51
- Fecha de los precios: 10/03/2021
- Divisa: EUR

**GlobalTor** u Cancela batiente, referencia Global Tor de Emfa Automatismos. Para cancelas de 1 o 2 hojas. Uso colectivo
Permite el accionamiento de cancelas batientes de 1 o 2 hojas. Circuito hidráulico hermético. No es necesaria su purga. Sin riesgo de fugas.dddd Para cancelas de longitud de hoja máxima ~ 5,5mts., y peso máximo de 700Kg Gracias al gran avance conseguido en el departamento de ingeniería y a través de las constantes inversiones en el departamento de I+D, se ha conseguido crear un motor único e inexistente en el mercado. Este nombre refleja la gran ventaja respecto al resto de equipos para puertas batientes existentes en la actualidad, ya que este motor dispone de todas las funciones del conjunto de motores para puertas batientes disponibles en el mercado (REVERSIBLE, IRREVERSIBLE, RETENCIONES, ETC). Esta nueva tecnología permite abarcar la automatización de cualquier tipo de puerta batiente con tan solo un único modelo de motor, permitiendo así una unificación de stock que facilitará enormemente las previsiones de compra de nuestros clientes.
