# Suelo laminado Disfloor Top 8 mm de Distiplas. AC5. Roble blanco moderno

- Propiedad del archivo: CONSTRUNARIO
- Formato: FIEBDC-3/2012
- Programa: Construnario Versión 3.51
- Fecha de los precios: 23/12/2022
- Divisa: EUR

**32839DIS** m2 Suelo laminado Disfloor Top 8 mm de Distiplas. AC5. Roble blanco moderno
Anclaje: Sistema UNICLIC Ancho: 192 mm Largo: 1261 mm Espesor: 8 mm Contenido: 9 lamasxcaja M2 Caja: 2,179
