# Secamanos ultrarrápido, referencia 01851.S de la serie Fuga de Nofer. Acero inoxidable brillo

- Propiedad del archivo: CONSTRUNARIO
- Formato: FIEBDC-3/2012
- Programa: Construnario Versión 3.51
- Fecha de los precios: 01/02/2023
- Divisa: EUR

**01851.S** u Secamanos ultrarrápido, referencia 01851.S de la serie Fuga de Nofer. Acero inoxidable brillo
Precio: 265.00
Secamanos ultrarrápido, referencia 01851.S de la serie Fuga de Nofer. Acero inoxidable brillo Funcionamiento: sensor electrónico Dimensiones: 323 alto x 253 ancho x 152 fondo (mm) Peso: 4,9 kg Potencia eléctrica total: 800 W Carcasa: acero inoxidable AISI 304, espesor 1,2 mm Acabado carcasa: brillo Secamanos “FUGA” NOFER con carcasa de acero inoxidable AISI 304, acabado brillo. Potencia total 800 W. Motor velocidad 35000 r.p.m. Dimensiones: 323 alto x 253 ancho x 152 fondo (mm).
