# Presto 4000 S BC, grifo temporizado para lavabo, repisa, mezclador antiblocaje - Presto 4000 SBC De Presto Ibérica

- Propiedad del archivo: CONSTRUNARIO
- Formato: FIEBDC-3/2012
- Programa: Construnario Versión 3.51
- Fecha de los precios: 06/06/2024
- Divisa: EUR

**28611PRE** u Presto 4000 S BC, grifo temporizado para lavabo, repisa, mezclador antiblocaje - Presto 4000 SBC De Presto Ibérica
• Cuerpo y pulsador en latón cromado, piezas interiores en materiales resistentes a la corrosión e incrustaciones calcáreas. • Cabeza intercambiable que comprende todo el mecanismo del grifo. • Suministrado con brida, latiguillos fl exibles en acero inoxidable de 1/2” y 350 mm, 2 llaves de paso y juntas. • Válvulas antirretorno incorporadas que impiden la intercomunicación de agua fría y caliente. • Pulsador con selección de temperatura mediante giro de 180º. • Caudal: 6 l/min con regulador de caudal. • Cierre automático: 15 ± 5s. • Temperatura regulable por el instalador a 40ºC mediante selector elastómero (suministrado de forma opcional bajo petición). • Peso bruto: 2,450 kg.
