# Alimentación a pilas, caño fijo - Presto 5750 De Presto Ibérica

- Propiedad del archivo: CONSTRUNARIO
- Formato: FIEBDC-3/2012
- Programa: Construnario Versión 3.51
- Fecha de los precios: 06/06/2024
- Divisa: EUR

**55133PRE** u Alimentación a pilas, caño fijo - Presto 5750 De Presto Ibérica
• Ahorro de agua y energía. • Proceso automático de adaptación al medio. • Componentes integrados: mantenimiento sencillo y excelente estanqueidad. • Conexiones internas estancas. • Cierre automático en caso de pila agotada. • Caño giratorio con posibilidad de bloqueo en posición fija. • Caudal: 6 l/min. • Aclarado automático cada 24h. • Mezclador mediante maneta de gran confort. • Sistema antibloqueo del sistema de detección. • Caja estanca IP65 para 4 pilas alcalinas de 1,5 V (en modelo a pila). • Gran autonomía (de 3 a 5 años con 50.000 utilizaciones por año). • Led de comunicación. • Suministrado con aireador anticalcáreo y limitador de caudal. • Presión de uso recomendada: 1 a 5 bar. • Temperatura máxima 70ºC. Suministrado con: • 2 Latiguillos flexibles de 600 mm, con tuerca de ½”. • 2 Llaves de paso escuadra con filtro. • Conexiones de entrada y salida de ½”. • Autoadhesivo de señalización. • Gancho de extracción. • Válvulas antirretorno.
