# Pulsación suave - Presto XT Eco -U De Presto Ibérica

- Propiedad del archivo: CONSTRUNARIO
- Formato: FIEBDC-3/2012
- Programa: Construnario Versión 3.51
- Fecha de los precios: 06/06/2024
- Divisa: EUR

**11638PRE** u Pulsación suave - Presto XT Eco -U De Presto Ibérica
- Cuerpo y pulsador en latón cromado, piezas interiores en materiales resistentes a la corrosión e incrustaciones calcáreas. - Diseño actual y moderno. - Fabricado con materiales de alta resistencia y duración. - Cabeza intercambiable que comprende todo el mecanismo del grifo. - Entrada macho ½” y salida con juntas y tuerca racor para tubo Ø10 x 12 mm. - Caudal: 5 l/min a 3 bar. - Consumo 0,42 l por cada uso. - Cierre automático: 5 ± 1s. - Caudal regulable por el instalador en función de la presión. - Peso bruto: 0,437 kg.
