# Soporte+fluxor mecánico Presto Arte IE descarga simple - Bastidor autoportante De Presto Ibérica

- Propiedad del archivo: CONSTRUNARIO
- Formato: FIEBDC-3/2012
- Programa: Construnario Versión 3.51
- Fecha de los precios: 06/06/2024
- Divisa: EUR

**18895PRE** u Soporte+fluxor mecánico Presto Arte IE descarga simple - Bastidor autoportante De Presto Ibérica
• Especialmente diseñado para tabiquería ligera. • Fabricación en acero con recubrimiento de pintura poliéster de alta resistencia. • Preparado para instalar suministrado con elementos de fijación y conexión a fluxor e inodoro. • Instalación sencilla y fácil mantenimiento. • Gran robustez, resistencia hasta 400 kg. • Regulación de la altura del bastidor. • Fijación a suelo. • Pieza de poliespán de reducción de ruido. • Suministrado con prolongación de codo a inodoro mediante conexión de junta de 110 mm, gomas de conexión a entrada a inodoro de 51-55 mm de diámetro y elementos de fijación.
