# Presto Rada 54/1 - Serie 5X De Presto Ibérica

- Propiedad del archivo: CONSTRUNARIO
- Formato: FIEBDC-3/2012
- Programa: Construnario Versión 3.51
- Fecha de los precios: 06/06/2024
- Divisa: EUR

**85523PRE** u Presto Rada 54/1 - Serie 5X De Presto Ibérica
• Entradas hembra de ¾”. • Salida hembra de 1”. • Presión mínima: Agua: 0,15 bar; Vapor: 0,5 bar. • Presión máxima: Agua: 8,4 bar; Vapor: 7 bar. • Baremo de presión máxima dinámica: 3:1. • Caudal medio a 3 bar: 49 l/min.
