# Presto Rada MC 1126 - Multicontrol De Presto Ibérica

- Propiedad del archivo: CONSTRUNARIO
- Formato: FIEBDC-3/2012
- Programa: Construnario Versión 3.51
- Fecha de los precios: 06/06/2024
- Divisa: EUR

**85966PRE** u Presto Rada MC 1126 - Multicontrol De Presto Ibérica
Sistema completo para instalar con la unidad central UC 1000 para grupos de lavabos y urinarios. Compuesto de: • Detector MC 126. • Electroválvula de 12 V. ½”. • Distancia de detección de: 0,5 - 2,5 m. • Base y pantalla del detector en ABS. • Protección IP 55. • Alimentación 12 V/50 Hz - 10 VA.
