# Presto Domo Touch L, pila - Presto Domo Touch L De Presto Ibérica

- Propiedad del archivo: CONSTRUNARIO
- Formato: FIEBDC-3/2012
- Programa: Construnario Versión 3.51
- Fecha de los precios: 06/06/2024
- Divisa: EUR

**79050PRE** u Presto Domo Touch L, pila - Presto Domo Touch L De Presto Ibérica
• Ahorro de agua y energía. • Componentes integrados: mantenimiento sencillo y excelente estanqueidad. • Conexiones internas estancas. • Cierre automático de la electroválvula en caso de fallo de alimentación eléctrica. • Aclarado automático cada 24h. • Tiempo de apertura por defecto 10 segundos y funcionamiento encendido/ apagado. Frecuencia y duración del flujo forzado configurables. • Caudal constante de 6 l/min (con presiones superiores a 1 bar). • Presión de uso recomendada: 1-5 bar (min, 0.8 – max. 8 bar). • Temperatura máxima 70ºC. • Indicación de batería baja mediante LED de comunicación, en modelo de batería. • Peso bruto: 1,300 kg. Suministrado con: • Elementos de fijación, junta y arandela. • Latiguillo flexible de 350 mm, con tuerca de ½”. • Llave de paso en escuadra con entrada de ½” y salida de ½”. • Pila CR-P2 o transformador 12 V según modelo.
