# Presto 1000 M TC - Fluxores para inodoros De Presto Ibérica

- Propiedad del archivo: CONSTRUNARIO
- Formato: FIEBDC-3/2012
- Programa: Construnario Versión 3.51
- Fecha de los precios: 06/06/2024
- Divisa: EUR

**95672PRE** u Presto 1000 M TC - Fluxores para inodoros De Presto Ibérica
• Cuerpo y maneta en latón (sin cromar), piezas interiores en materiales resistentes a la corrosión e incrustaciones calcáreas. • Pistón intercambiable que comprende todo el mecanismo del fluxor. • Entrada macho ¾”. • Caudal: 1,20 l/s, con regulador automático. • Cierre automático: 7 ± 2s. • Nivel de ruido categoría II según normativa vigente EN 200. • Sin llave de paso. • Peso bruto: 0,530 kg.
