# Presto 1000 M con llave - Mural visto De Presto Ibérica

- Propiedad del archivo: CONSTRUNARIO
- Formato: FIEBDC-3/2012
- Programa: Construnario Versión 3.51
- Fecha de los precios: 06/06/2024
- Divisa: EUR

**14900PRE** u Presto 1000 M con llave - Mural visto De Presto Ibérica
• Cuerpo y embellecedor en latón cromado, piezas interiores en materiales resistentes a la corrosión e incrustaciones calcáreas. • Pistón intercambiable que comprende todo el mecanismo del grifo. • Dispositivo antisifónico incorporado. • Presión dinámica mínima que necesita a la entrada el fluxor: 0,900 bar. • Entrada macho ¾”. • Caudal: 1,5 l/s. • Cierre automático a los 7 ± 2s. • Suministrado con arandela, tuerca racor de salida y junta americana para tubo de Ø 28 mm. • Con llave de paso, regulación y corte incorporada. • Nivel de ruido categoría II según normativa vigente UNE EN 200. • Peso bruto: 0,790 kg.
