# Pulsación suave, con tuercas - Presto 12 ECO De Presto Ibérica

- Propiedad del archivo: CONSTRUNARIO
- Formato: FIEBDC-3/2012
- Programa: Construnario Versión 3.51
- Fecha de los precios: 06/06/2024
- Divisa: EUR

**10635PRE** u Pulsación suave, con tuercas - Presto 12 ECO De Presto Ibérica
• Cuerpo y pulsador en latón cromado, piezas interiores en materiales resistentes a la corrosión e incrustaciones calcáreas. • Cabeza intercambiable que comprende todo el mecanismo del grifo. • Entrada y salida macho ½”. • Caudal: 5 l/min a 3 bar. • Cierre automático: 5 ± 1s. • Consumo: 0,42l por cada uso. • Peso bruto sin tuercas: 0,410 kg. • Peso bruto con tuercas: 0,430 kg.
