# Caño giratorio mural, 300 mm - Caño giratorio mural De Presto Ibérica

- Propiedad del archivo: CONSTRUNARIO
- Formato: FIEBDC-3/2012
- Programa: Construnario Versión 3.51
- Fecha de los precios: 06/06/2024
- Divisa: EUR

**30230PRE** u Caño giratorio mural, 300 mm - Caño giratorio mural De Presto Ibérica
• Caño en latón cromado. • Destinado a ser alimentado con grifos Presto 509, 520, 550, 630 y 712. • Entrada macho ½”. • Con rompeaguas, racor curvo y embellecedor.
