# Presto XT – IE 2D con llave de paso, blanco - Mural empotrado De Presto Ibérica

- Propiedad del archivo: CONSTRUNARIO
- Formato: FIEBDC-3/2012
- Programa: Construnario Versión 3.51
- Fecha de los precios: 06/06/2024
- Divisa: EUR

**19322PRE** u Presto XT – IE 2D con llave de paso, blanco - Mural empotrado De Presto Ibérica
Fluxor temporizado de un agua para empotrar, apertura por pulsador. Características - Cuerpo del fluxor en latón cromado, piezas interiores en materiales resistentes a la corrosión e incrustaciones calcáreas. - Pistón/cabeza intercambiable que comprende todo el mecanismo del grifo. - Dispositivo antisifónico incorporado que asegura la protección de la red de agua potable contra las eventuales absorciones de agua contaminada. Caja de empotrar. - Accionamiento de doble descarga con pulsador. - Placa en latón (acabado cromo, blanco y negro) y acero inoxidable. Entrada macho 1. - Caudal: 1,33 l/s. - Cierra automático a los 7 ± 2s. - Presión dinámica mínima que necesita a la entrada el fluxor: 1 bar. Salida para tubo ø28 mm. Con llave de paso.
