# Grifo temporizado de un agua, pulsación normal, agua fría - Presto Neo inox - LI De Presto Ibérica

- Propiedad del archivo: CONSTRUNARIO
- Formato: FIEBDC-3/2012
- Programa: Construnario Versión 3.51
- Fecha de los precios: 06/06/2024
- Divisa: EUR

**65110PRE** u Grifo temporizado de un agua, pulsación normal, agua fría - Presto Neo inox - LI De Presto Ibérica
Grifo temporizado de un agua para instalación sobre repisa y apertura por pulsador Características - Cuerpo y pulsador en acero inoxidable, piezas interiores en materiales resistentes a la corrosión e incrustaciones calcáreas. - Los materiales que componen las piezas de los grifos pueden soportar una temperatura máxima de 75º. - Cabeza intercambiable que comprende todo el mecanismo del grifo. - Presión de uso recomendada de 1 a 5 bars. - Entrada macho 1/2. - Caudal: 3 l/min a 3 bares, ajuste de 4 posiciones. - Cierre automático: 7 segundos. - Suministrado con arandela, junta y tuerca de fijación.
