# Presto 2000 Eco, grifo temporizado para lavabo, instalación en repisa, pulsación antiblocaje, agua caliente - Presto 2000 Eco De Presto Ibérica

- Propiedad del archivo: CONSTRUNARIO
- Formato: FIEBDC-3/2012
- Programa: Construnario Versión 3.51
- Fecha de los precios: 06/06/2024
- Divisa: EUR

**10003PRE** u Presto 2000 Eco, grifo temporizado para lavabo, instalación en repisa, pulsación antiblocaje, agua caliente - Presto 2000 Eco De Presto Ibérica
• Cuerpo y pulsador en latón cromado, piezas interiores en materiales resistentes a la corrosión e incrustaciones calcáreas. • Cabeza intercambiable que comprende todo el mecanismo del grifo. • Suministrado con arandela, junta y tuerca de fijación. • Entrada macho ½”. • Caudal: 3 l/min con regulador de caudal. • Cierre automático: 8 ± 2s. • Filtro incorporado en la cabeza del grifo. • Tuerca racor para tubo de Ø 12 x 14 mm incluida. • Consumo: 0,40l por cada uso. • Peso bruto: 1,090 kg.
