# Sistemas de puertas correderas automáticas de cristal, referencia SL500 de ASSA ABLOY. Cristal transparente: SL500 T/semitransparente: SL500 R

- Propiedad del archivo: CONSTRUNARIO
- Formato: FIEBDC-3/2012
- Programa: Construnario Versión 3.51
- Fecha de los precios: 16/05/2024
- Divisa: EUR

**SL500** u Sistemas de puertas correderas automáticas de cristal, referencia SL500 de ASSA ABLOY. Cristal transparente: SL500 T/semitransparente: SL500 R
Sistemas de puertas correderas automáticas de cristal, referencia SL500 de ASSA ABLOY. Cristal transparente: SL500 T/semitransparente: SL500 R Puerta de cristal transparente ASSA ABLOY SL500 T Cristal de 6 u 8 mm de serie Hojas fijas laterales Cerrojo mecánico Colores alternativos, pintado/anodizado Tipos de cristal alternativos Acabado de cristal alternativo Salida antipánico/Salida antipánico reverse Puerta de cristal semitransparente ASSA ABLOY SL500 R Cristal endurecido de serie Hojas fijas laterales Cerrojo mecánico Colores alternativos, pintado/anodizado Tipos de cristal alternativos Acabado de cristal alternativo Salida antipánico/Salida antipánico reverse Un vestíbulo atractivo, un entorno que invita a comprar, una magnífica mesa – hay ocasiones en las que se desea mostrar una vista espectacular sin obstrucciones de ningún tipo. Los sistemas de puertas correderas de cristal ASSA ABLOY SL500 ofrecen una solución elegante y funcional de gran atractivo visual. Está disponible en dos versiones: transparente (ASSA ABLOY SL500 T) y semitransparente (ASSA ABLOY SL500 R). Ambas versiones son ideales para entradas interiores o secundarias en las que las exigencias de estética superan la necesidad de resistencia. Los perfiles de aluminio anodizado plata sostienen una hoja móvil de cristal de una sola pieza que se desliza silenciosamente al abrirse y cerrarse, produciendo la sensación de que no tiene un marco de soporte. La versión transparente tiene solo un perfil superior de aluminio y es ideal para aplicaciones interiores. Está disponible en una amplia gama de configuraciones y opciones. Esto significa que usted puede obtener una puerta que cumpla exactamente sus especificaciones. La versión semitransparente utiliza cristal endurecido de serie y tiene un perfil superior e inferior que la hacen más adecuada para aplicaciones exteriores que la versión transparente. Configuraciones Todos nuestros sistemas de puertas correderas automáticas están disponibles como sistemas de puerta corredera doble o simple y se suministran completos, con hoja móvil, dispositivos de seguridad, opciones de control de acceso y, cuando es necesario, con hojas fijas laterales y montantes. Disponible para montaje en perfil autoportante o en pared.
