# Puertas seccionales aislantes acristaladas, referencia OH1042FI de ASSA ABLOY

- Propiedad del archivo: CONSTRUNARIO
- Formato: FIEBDC-3/2012
- Programa: Construnario Versión 3.51
- Fecha de los precios: 16/05/2024
- Divisa: EUR

**OH1042FI** u Puertas seccionales aislantes acristaladas, referencia OH1042FI de ASSA ABLOY
Ahorre energía y mejore la visibilidad con la nueva puerta seccional aislante acristalada OH1042FI de ASSA ABLOY Las puertas seccionales aislantes acristaladas de ASSA ABLOY son puertas industriales diferentes y con la ventaja de ser visualmente atractivas y muy prácticas, ya que las secciones acristaladas maximizan la entrada de luz natural, además ofrecen un aislamiento significativamente mejorado para optimizar la eficacia, sostenibilidad y productividad de su negocio. Es la elección natural para empresas tales como talleres o salas de exposiciones que dependen de un buen aislamiento, así como de visibilidad, seguridad y fiabilidad. Aislamiento mejorado La nueva OH1042FI de ASSA ABLOY ofrece la misma calidad que espera de las puertas seccionales ASSA ABLOY, pero ahora con un mejor aislamiento. Esta solución de entrada ofrece rotura de puente térmico para garantizar el aislamiento térmico. Completamente estanca, reduce drásticamente la formación de hielo y la condensación en el interior. Cuando la exposición de productos es una prioridad, el acristalamiento aprovecha las ventajas que ofrece una mayor estabilidad gracias al marco tubular de aluminio de 42 mm de grosor, lo que convierte a la OH1042FI de ASSA ABLOY en un práctico sistema de puertas para entradas con tráfico industrial y/o comercial. Flexible: se adapta a sus necesidades La OH1042FI de ASSA ABLOY le permite configurar cada una de las secciones conforme a sus necesidades. Combine secciones del marco aislantes con secciones de paneles o elija entre una variedad de ventanos y rellenos para mejorar aún más la visibilidad. La puerta también es más fácil de limpiar y más resistente a los arañazos y al desgaste y rotura en general. Distribución del acristalamiento El número de filas y columnas de la OH1042FI de ASSA ABLOY se basa completamente en la anchura y altura de la puerta, que se divide de manera uniforme para crear la disposición de la cuadrícula. Todos los cristales o rellenos se instalan desde el interior con una cadena de retención del acristalamiento sellada con un ‘adhesivo de butilo’ para garantizar la máxima estanqueidad y, además, facilitar la sustitución cuando es necesario. Gran apertura La OH1042FI de ASSA ABLOY se abre verticalmente y se escamotea bajo el techo, maximizando así el espacio útil alrededor del hueco de la puerta. Al moverse por guías, la puerta se enrolla hacia arriba y se desliza bajo el techo. La disposición de las guías se decide teniendo en cuenta el espacio disponible justo encima del hueco de la puerta e inmediatamente en el interior de la instalación. La OH1042FI de ASSA ABLOY ofrece un diseño elegante y una estética atractiva combinados con nuestra probada experiencia técnica. La combinación perfecta de presentación, ahorro energético y fiabilidad para una solución de acceso de alta calidad.
