# Plataforma Step Autodock, referencia DL6120STA de ASSA ABLOY. Plataforma de labio telescópico con bastidor autoportante

- Propiedad del archivo: CONSTRUNARIO
- Formato: FIEBDC-3/2012
- Programa: Construnario Versión 3.51
- Fecha de los precios: 16/05/2024
- Divisa: EUR

**DL6120STA** u Plataforma Step Autodock, referencia DL6120STA de ASSA ABLOY. Plataforma de labio telescópico con bastidor autoportante
Plataforma Step Autodock, referencia DL6120STA de ASSA ABLOY. Plataforma de labio telescópico con bastidor autoportante Longitud nominal: 2450 mm (otros tamaños a solicitud del cliente) Ancho nominal: 3300, 3500, 3600, 3750 mm Capacidad de carga: 60 kN (6 t) Rango de trabajo vertical: elevación por encima del muelle de hasta 220 mm, descenso por debajo del muelle de hasta 620 mm Grosor de la placa rugosa de la plataforma: 8/10 mm Carga puntual máx. de plataforma: 6,5 N/mm² (placa rugosa de 8 mm) Tipo y longitud de labio: telescópico, 500 mm, ergonómico, 345 mm Material de labio: acero o aluminio Protección del cuadro de maniobras: clase IP 54 Rango de temperaturas del aceite hidráulico: -20°C - +60°C Estándar europeo: EN 1398 Plataformas Incremente la eficiencia y seguridad del proceso de acoplamiento en muelle con la ASSA ABLOY Step Autodock Constituye la solución ideal para varias aplicaciones: Transporte higiénico con una gran atención a la seguridad Logística alimentaria que requiere una cadena de frío estable Transporte de contenedores con requisitos específicos Siempre que exista una importante atención a la prevención de robos El innovador y exclusivo sistema de control de muelles de la serie 950 de ASSA ABLOY ofrece un control perfecto de la plataforma, el abrigo de estanqueidad y la puerta, todo integrado en un único cuadro de maniobras. Unos pocos botones autoexplicativos hacen que el sistema sea fácil de utilizar. Ya no son necesarias otras unidades de dirección independientes ni cableados complejos. ASSA ABLOY DL6120STA Step Autodock La ASSA ABLOY DL6120STA Step Autodock es una plataforma de labio telescópico con un bastidor autoportante que facilita su integración en un edificio. Forma la base de un túnel de carga completo en el exterior del edificio que contiene todos los componentes apropiados: plataforma, abrigo de estanqueidad y puerta, convirtiéndola en una solución completa para los muelles de carga.
