# Abrigos de estanqueidad con cortina mecánica de ASSA ABLOY. Protección eficiente contra la intemperie

- Propiedad del archivo: CONSTRUNARIO
- Formato: FIEBDC-3/2012
- Programa: Construnario Versión 3.51
- Fecha de los precios: 16/05/2024
- Divisa: EUR

**DS606ASSA** u Abrigos de estanqueidad con cortina mecánica de ASSA ABLOY. Protección eficiente contra la intemperie
Abrigos de estanqueidad con cortina mecánica de ASSA ABLOY. Protección eficiente contra la intemperie ASSA ABLOY DS6060S Altura estándar: 3280, 3480, 3680 mm Ancho estándar: 3250, 3450 mm Fondo estándar: 600, 900 mm Cortina superior: 1000 mm Color de cortina: negro Guías de aparcamiento: blanco Fijaciones de pared: hormigón, hormigón ligero, túnel de carga, hueca, panel aislante Cortinas superiores y laterales: poliéster de doble capa de alta calidad Espesor: 3,0 mm Peso aprox.: 3400 g/m² Cubierta del techo continua: poliéster de una capa de alta calidad Espesor: 0,5 mm Peso aprox.: 680 g/m² Inflamabilidad, todas las cortinas: DIN 75200 ASSA ABLOY DS6060A Altura estándar: 3200, 3400, 3600 mm Ancho estándar: 3250, 3450 mm Fondo estándar: 600, 900 mm Cortina superior: 1000, 1200 mm Cortina lateral: 600, 700 mm Color de cortina: negro Guías de aparcamiento: blanco, amarillo Fijaciones de pared: hormigón, sándwich, hormigón ligero, túnel de carga, hueca, panel aislante Cortinas superior y lateral: poliéster de doble capa de alta calidad Espesor: 3,0 mm Peso aprox.: 3400 g/m² Cubierta del techo continua: poliéster de una capa de alta calidad Espesor: 0,5 mm Peso aprox.: 680 g/m² Inflamabilidad, todas las cortinas: DIN 75200 ASSA ABLOY DS6060P Altura estándar: 3200, 3400, 3600, 3800, 4000,4200, 4400, 4600 mm Ancho estándar: 3200, 3250, 3400, 3450, 3500 mm Fondo estándar: 600, 900 mm Cortina superior 1000, 1200, 1500 mm Cortina lateral: 600, 700 mm Color de cortina: negro Guías de aparcamiento: blanco, amarillo Fijaciones de pared: hormigón, sándwich, hormigón ligero, túnel de carga, hueca, panel aislante Cortinas superior y lateral: poliéster de doble capa de alta calidad Espesor: 3,0 mm Peso aprox.: 3400 g/m² Cubierta del techo continua: poliéster de una capa de alta calidad Espesor: 0,5 mm Peso aprox.: 680 g/m² Inflamabilidad, todas las cortinas: DIN 75200 Los abrigos de estanqueidad con cortina mecánica proporcionan protección contra la intemperie durante el proceso de carga y descarga. Disponible en muchos tamaños, mejoran considerablemente el entorno de trabajo y al mismo tiempo protegen la mercancía. El material de la cortina presenta una alta resistencia al desgaste y los muelles incorporados permiten que el abrigo siga el movimiento de los vehículos sin sufrir daños. Las cortinas frontales se fijan a los marcos frontales con bolas de acero. Estas fijan la cortina en el interior del marco de un modo flexible permitiendo que se mueva cuando sufre el impacto de camiones. El resultado es que aumenta la resistencia del material a los desgarros y se evitan puntos de rotura. Abrigo de estanqueidad de cortina con marco de acero ASSA ABLOY DS6060S El abrigo de estanqueidad de cortina con marco de acero ASSA ABLOY DS6060S es la solución estándar para unas mejores condiciones de trabajo y ahorro energético. El abrigo está equipado con un marco de acero. Abrigo de estanqueidad de cortina con marco de aluminio ASSA ABLOY DS6060A El abrigo de estanqueidad de cortina con marco de aluminio ASSA ABLOY DS6060A es la solución estándar para unas mejores condiciones de trabajo y ahorro energético. Presenta un marco de aluminio de peso reducido. Abrigo de estanqueidad de cortina en paralelo ASSA ABLOY DS6060P El abrigo de estanqueidad de cortina en paralelo ASSA ABLOY DS6060P está disponible en una gran variedad de dimensiones e incluye una sección superior autoajustable, que se adapta automáticamente a diferentes alturas de vehículo y movimientos verticales. Presenta un marco de aluminio de peso reducido.
