# Abrigos de estanqueidad hinchables de ASSA ABLOY. Sellado perfecto para un máximo aislamiento

- Propiedad del archivo: CONSTRUNARIO
- Formato: FIEBDC-3/2012
- Programa: Construnario Versión 3.51
- Fecha de los precios: 16/05/2024
- Divisa: EUR

**DS6070ASSA** u Abrigos de estanqueidad hinchables de ASSA ABLOY. Sellado perfecto para un máximo aislamiento
Abrigos de estanqueidad hinchables de ASSA ABLOY. Sellado perfecto para un máximo aislamiento Abrigo de estanqueidad hinchable con cojines ASSA ABLOY DS6070B Altura nominal: 3755, 4055, 4355, 4555 mm Altura libre nominal: 3300, 3600, 3900, 4100 mm Ancho nominal: 3600 mm Fondo nominal: 770, 1020 mm Extensión de cojín superior: 1000, 1300 mm Extensión de cojín lateral: 650 mm Panel aislante de paredes: 42 mm Techo blanco: RAL 9016 Calidad del material: Poliéster recubierto de PVC [indent, no bullet] Cojín superior: 500 g/m2, espesor 0,5 mm [indent, no bullet] Cojín lateral trasero: 600 g/m2, espesor 0,5 mm [indent, no bullet] Cojín lateral frontal: 2500 g/m2, espesor 2 mm Ventilador: 230 V, monofásico, 50 Hz, 250 W, nivel de ruido: 65 dBA en posición de trabajo Operación: Control de interruptores incluido Otros controles disponibles opcionalmente Rango de temperaturas: -30° C a +60 ? Abrigo de estanqueidad hinchable con rodillo ASSA ABLOY DS6070R Altura nominal: 4055, 4355, 4555 mm Altura libre nominal: 3600, 3900, 4100 mm Ancho nominal: 3600 mm Fondo nominal: 770 mm Extensión de cojín superior: 2200 mm Extensión de cojín lateral: 650 mm Panel aislante de paredes: 42 mm Techo blanco RAL 9016 Calidad del material: Poliéster recubierto de PVC [indent, no bullet] Cortina superior: 650 g/m2, espesor 0,6 mm [indent, no bullet] Cojín lateral trasero: 600 g/m2, espesor 0,5 mm [indent, no bullet] Cojín lateral frontal: 2500 g/m2, espesor 2 mm [indent, no bullet] Protección de desgaste opcional: 3400 g/m2, espesor 3 mm Ventilador: 230 V, monofásico, 50 Hz, 250 W, nivel de ruido: 65 dBA en posición de trabajo Operación: Control de interruptores incluido Otros controles disponibles opcionalmente Rango de temperaturas: -30° C a +60 ? En la posición de reposo, el abrigo de estanqueidad hinchable está completamente retraído detrás de las estructuras laterales proporcionando al conductor del vehículo la posibilidad de aprovechar el ancho completo del muelle de carga al introducirse en el mismo. Además, indicadores frontales de color amarillo facilitan aún más el posicionamiento. Protectores antichoque estables a la altura de la rampa evitan daños en el abrigo. Son aptos para una amplia gama de tamaños de vehículos y proporcionan una protección continua contra la intemperie durante toda la operación de carga y descarga. El abrigo de estanqueidad hinchable se instala en una construcción con marco cubierto con paneles aislantes, aumentando el efecto aislante. El diseño facilita un cambio rápido y sencillo de componentes, cuando es necesario. Los cojines hinchables superiores y laterales son de material resistente a los golpes con un núcleo de tejido de alta durabilidad. Es no-inflamable, de color estable y sumamente resistente a los agentes atmosféricos; en otras palabras, un material idóneo para funcionar en el duro entorno de trabajo donde se llevan a cabo las operaciones de carga y descarga. Abrigo de estanqueidad hinchable con cojines ASSA ABLOY DS6070B Los abrigos de estanqueidad hinchables con cojines ASSA ABLOY DS6070B están disponibles en diversos tamaños. Todos ellos proporcionan un sellado perfecto para mantener la cadena de frío estable en la medida de lo posible. Abrigo de estanqueidad hinchable con rodillo ASSA ABLOY DS6070R El abrigo de estanqueidad hinchable con rodillo ASSA ABLOY DS6070R ofrece un diseño de cojín rodante que se activa automáticamente para vehículos bajos o altos. Además, sigue todos los movimientos verticales del vehículo estacionado, proporcionando una alta estanqueidad permanente, y puede cubrir un amplio rango de alturas de vehículos diferentes.
