# Panel de aislamiento térmico para paredes exteriores y fachadas ventiladas, referencia Powerwall® de Recticel

- Propiedad del archivo: CONSTRUNARIO
- Formato: FIEBDC-3/2012
- Programa: Construnario Versión 3.51
- Fecha de los precios: 18/06/2021
- Divisa: EUR

**POWERWALL** m2 Panel de aislamiento térmico para paredes exteriores y fachadas ventiladas, referencia Powerwall® de Recticel
Powerwall® proporciona una capa de aislamiento duradera, eficiente y continua alrededor de la edificación que se puede combinar con una amplia gama de acabados para fachadas. Además, puede instalarse rápidamente y es adecuado tanto para nueva construcción como para rehabilitaciones, garantizando un rendimiento térmico excepcional. Principales beneficios Buen rendimiento térmico: ?D = 0,022 W/mK Óptima ventilación Fácil instalación Resistencia al fuego mejorada
