# Sistema de control de accesos, referencia Secure 8 de Digitek

- Propiedad del archivo: CONSTRUNARIO
- Formato: FIEBDC-3/2012
- Programa: Construnario Versión 3.51
- Fecha de los precios: 07/07/2021
- Divisa: EUR

**Secure8** u Sistema de control de accesos, referencia Secure 8 de Digitek
El sistema está destinado al control de accesos de personas y vehículos a recintos de todo tipo: desde pequeñas instalaciones a grandes edificios con complejos sistemas de seguridad. Secure 8 funciona en entorno web con un interfaz que permite un rápido aprendizaje y una puesta en marcha inmediata. Acceso a la aplicación a través de navegador web. Asignación de las autorizaciones de acceso. Modificación rápida y flexible de las autorizaciones. Exclusión de los permisos de acceso a personas no autorizadas. Monitorización de las áreas configuradas para el control de acceso. Informes de todos los eventos relevantes del sistema. Con los terminales de control de accesos de la familia Micrologic se puede controlar y monitorizar: Puertas Tornos Barreras, Compuertas Ascensores y muchos más…
