# Tornillo autotaladrante broca 3, referencia DKH601 de Etanco. Espesor máximo: 8 mm

- Propiedad del archivo: CONSTRUNARIO
- Formato: FIEBDC-3/2012
- Programa: Construnario Versión 3.51
- Fecha de los precios: 29/07/2021
- Divisa: EUR

**DKH601** u Tornillo autotaladrante broca 3, referencia DKH601 de Etanco. Espesor máximo: 8 mm
Fijación de chapa perfilada sobre estructuras metálicas, espesores a taladrar = 5 mm
