# MasterTop TC 428 - pintura epoxi satinada en paredes y techos

- Propiedad del archivo: CONSTRUNARIO
- Formato: FIEBDC-3/2012
- Programa: Construnario Versión 3.51
- Fecha de los precios: 01/10/2021
- Divisa: EUR
- Código: master-build (14/10/2021)

**UMBS_071** m2 MasterTop TC 428 - pintura epoxi satinada en paredes y techos
Suministro y puesta en obra de pintura epoxi en base acuosa MasterTop TC 428 de Master Builders Solutions o similar (rendimiento 0,450 kg/m2) (según 00234-EN 13813), con una reacción al fuego de tipo B-s1, d0 para acabados de revestimientos en paredes y techos en aparcamientos, según se exige en el Código Técnico de la Edificación, consistente en la aplicación de dos capas, sobre superficies de hormigón o mortero, sin incluir la preparación del soporte. Colores estándar. Medida la superficie ejecutada.

| Código | Ud | Descripción | Rendimiento |
|---|---|---|---|
| 25027172_MBS | kg | Recubrimiento epoxi en base acuosa, referencia MasterTop TC 428 de Master Builders Solutions. Tonalidad de acabado satinado (material; 06/10/2021) | 0.450 |
| OGEN003 | h | Oficial 1ª (mano de obra) | 0.280 |
| OGEN006 | h | Peón especialista (mano de obra) | 0.280 |

## Recursos

**25027172_MBS** kg Recubrimiento epoxi en base acuosa
MasterTop TC 428 es una Pintura epoxy bicomponente, en base acuosa, para pavimentos de hormigón y revestimientos. Acabado satinado ¿Cuáles son las propiedades de MasterTop TC 428? Excelente adherencia. Una vez endurecido, es impermeable al agua y al anhídrido carbónico. Transpirable (permeable al vapor de agua). No contiene disolventes. Resistente a agentes químicos. Fácil limpieza. Comportamiento al fuego según EN 13501-1:2002:Bfl s1
