# MasterTop 1289 - pavimento epoxi continuo, puntear fisuras

- Propiedad del archivo: CONSTRUNARIO
- Formato: FIEBDC-3/2012
- Programa: Construnario Versión 3.51
- Fecha de los precios: 01/10/2021
- Divisa: EUR
- Código: master-build (14/10/2021)

**UMBS_153** m2 MasterTop 1289 - pavimento epoxi continuo, puntear fisuras
Suministro y puesta en obra de pavimento epoxi antideslizante MasterTop 1289 de Master Builders Solutions o similar, con un espesor de 2,1 mm, con capacidad de puentear fisuras, especialmente indicado para cubetos de contención sujetos a desgaste mecánico y físico; consistente en una capa de imprimación epoxi sin disolventes MasterTop P 622 (según EN 13813 SR-B1,5-Cfl-s1, comportamiento al fuego Cfl-s1) (Rendimiento 0,40kg/m2), adherencia > 2,0 N/mm2 (rotura en el hormigón); espolvoreo con árido de cuarzo ligero homogéneo MasterTop F5 de granulometría 0,40-1,00mm (Rendimiento 0,40kg/m2); formación de capa base de resina epoxi bicomponente pigmentada libre de disolventes con alta resistencia química MasterTop BC 389 (según EN 13813 SR-B1,5-AR1-IR4-Bfl-s1) (Rendimiento 2,5 kg/m2). Medida la superficie ejecutada.

| Código | Ud | Descripción | Rendimiento |
|---|---|---|---|
| 25027488_MBS | kg | Imprimación epoxi bicomponente, referencia MasterTop P 622 de Master Builders Solutions (material; 05/10/2021) | 0.400 |
| 57221755_MBS | kg | Áridos de cuarzo naturales, referencia MasterTop Filler de Master Builders Solutions. Aplicación de pavimentos industriales (material; 06/10/2021) | 0.300 |
| 25029877_MBS | kg | Recubrimiento epoxi bicomponente autonivelante, referencia MasterTop BC 389 de Master Builders Solutions. Sin disolventes (material; 06/10/2021) | 2.500 |
| OGEN003 | h | Oficial 1ª (mano de obra) | 0.400 |
| OGEN005 | h | Ayudante (mano de obra) | 0.400 |

## Recursos

**25027488_MBS** kg Imprimación epoxi bicomponente, referencia MasterTop P 622 de Master Builders Solutions
Imprimación epoxi bicomponente MasterTop P 622 de Master Builders Solutions, no contiene disolventes, de uso general incluso para superficies en contacto directo con el terreno (cuando existe una barrera impermeable correctamente instalada). Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**57221755_MBS** kg Áridos de cuarzo naturales
Áridos de cuarzo naturales utilizados en la aplicación de pavimentos industriales. Áridos de cuarzo natural de diferentes granulometrías utilizados en combinación con resinas epoxi o poliuretano para la confección de los distintos sistemas de recubrimientos de pavimentos industriales. Consultar con el Servicio Técnico cualquier aplicación no prevista en esta relación.

**25029877_MBS** kg Recubrimiento epoxi bicomponente autonivelante
MasterTop BC 389es un recubrimiento epoxy bicomponente que no contiene disolvente (100% sólidos) autonivelante de altas resistencias químicas. MasterTop BC 389 cumple con los requerimientos de la legislación alemana sobre la protección del agua subterránea (WHG, Wasser- haushaltsgesertz) para plantas LAU MasterTop BC 389 está diseñado como revestimiento, tanto para usos en interior como exterior, para pavimentos industriales de solicitaciones medias donde se produzcan, manipulen, apliquen o almacenen químicos agresivos para las aguas subterráneas, así como en aplicaciones de protección, como cubetos de seguridad o de contención secundaria de depósitos. MasterTop BC 389 es la capa base de los sistemas MasterTop 1289 y MasterTop 1289 R ¿Cuáles son las propiedades de MasterTop BC 389? Alta resistencia a diferentes compuestos químicos. Excelente resistencia mecánica. Resistente a la abrasión. Capacidad de puenteo de fisuras estáticas. Buena adhesión, incluso a soportes no porosos. Fácil de limpiar y mantener. Fácil de aplicar. Extremadamente resistente al agua, agua de mar y agua residual, así como a una gran variedad de productos alcalinos, sales, ácidos diluidos, aceites minerales, lubricantes y combustibles. Aramillea, cuando se aplica en zonas expuestas a los rayos UV, lo que no afecta al resto de prestaciones.
