# MasterTop 1220 B - Recubrimiento epoxi c/textura ac. rugosa p/solicitaciones mecánicas medias-altas

- Propiedad del archivo: CONSTRUNARIO
- Formato: FIEBDC-3/2012
- Programa: Construnario Versión 3.51
- Fecha de los precios: 01/10/2021
- Divisa: EUR
- Código: master-build (14/10/2021)

**UMBS_904** m2 MasterTop 1220 B - Recubrimiento epoxi c/textura ac. rugosa p/solicitaciones mecánicas medias-altas
Suministro y puesta en obra de recubrimiento multicapa epoxi SISTEMA MasterTop 1220 B de Master Builders Solutions o similar, con un espesor de 2,0 mm, consistente en una capa de imprimación epoxi sin disolventes MasterTop P 622 o similar (según EN 13813 SR-B1,5-Cfl-s1, comportamiento al fuego Cfl-s1) (Rendimiento 0,40 kg/m2); formación de capa base con revestimiento epoxi sin disolventes coloreado MasterTop BC 310 o similar (según EN 13813), mezclada con árido de cuarzo MasterTop F1 o similar en una proporción de 1:0,7 (Rendimiento 2,0 kg/m2); espolvoreo en fresco de árido de cuarzo MasterTop F5 o similar con una granulometría 0,4-1,0 mm (Rendimiento 2,5 kg/m2); sellado con revestimiento epoxi sin disolventes coloreado MasterTop BC 310 o similar (según EN 13813, comportamiento al fuego CFLs1), (Rendimiento 0,700 kg/m2), sobre superficies de hormigón o mortero, sin incluir la preparación del soporte. Colores estándar. Medida la superficie ejecutada.

| Código | Ud | Descripción | Rendimiento |
|---|---|---|---|
| 25027488_MBS | kg | Imprimación epoxi bicomponente, referencia MasterTop P 622 de Master Builders Solutions (material; 05/10/2021) | 0.400 |
| 25027352_MBS | kg | Revestimiento epoxi fluido, referencia MasterTop BC 310 de Master Builders Solutions. Recubrimientos de alta resistencia química/mecánica (material; 06/10/2021) | 3.050 |
| 50186359_MBS | kg | Áridos de cuarzo naturales, referencia MasterTop Filler de Master Builders Solutions. Aplicación de pavimentos industriales (material; 06/10/2021) | 1.650 |
| 57221755_MBS | kg | Áridos de cuarzo naturales, referencia MasterTop Filler de Master Builders Solutions. Aplicación de pavimentos industriales (material; 06/10/2021) | 2.500 |
| OGEN003 | h | Oficial 1ª (mano de obra) | 0.050 |
| OGEN005 | h | Ayudante (mano de obra) | 0.050 |

## Recursos

**25027488_MBS** kg Imprimación epoxi bicomponente, referencia MasterTop P 622 de Master Builders Solutions
Imprimación epoxi bicomponente MasterTop P 622 de Master Builders Solutions, no contiene disolventes, de uso general incluso para superficies en contacto directo con el terreno (cuando existe una barrera impermeable correctamente instalada). Como especialistas en sistemas de pavimentos epoxi continuos eficientes, le ofrecemos soluciones a medida para cualquier aplicación. Nuestros sistemas de pavimentos epoxi no son sólo adecuados para alcanzar los requerimientos funcionales, sino también permiten a los diseñadores de interiores una flexibilidad creativa que le convencerá una vez instalado. Los sistemas de paredes de Master Builders Solutions proporcionan una conexión continua a nuestros ensayados y probados sistemas de recubrimientos para pavimentos epoxi, permitiendo que los suelos y las paredes sean diseñados como una unidad estética y funcional. Las paredes y especialmente los suelos en las instalaciones industriales están expuestos a una serie de tensiones que incluyen las altas temperaturas, ataques químicos y solicitaciones mecánicas. Nuestros especialistas de Master Builders Solutions ofrecen el recubrimiento adecuado para cualquier tipo de pavimentos epoxi, desde los pavimentos epoxi industriales clásicos, hasta los pavimentos epoxi especiales con propiedades antiestáticas o antibacterianas, así como pavimentos epoxi decorativos, proporcionando un pavimento higiénico y seguro.

**25027352_MBS** kg Revestimiento epoxi fluido
MasterTop BC 310 es un Revestimiento epoxy autonivelante bicomponente para la realización de recubrimientos de alta resistencia química y mecánica. Recubrimientos de protección en pavimentos industriales con solicitaciones de alta resistencia química - mecánica. Pavimentos en áreas limpias o estériles con elevados requerimientos de descontaminación y limpieza. Pavimentos en la industria alimentaria u otras donde se precisen acabados con textura superficial antideslizante. Cumple con el reglamento europeo CE Nº 852/2004 del Parlamento Europeo y del consejo del 29 de Abril de 2.004 relativa a la higiene de los productos alimenticios. Recubrimiento de protección en cubetos de emergencia u otras áreas sometidas a derrames de sustancias químicas agresivas ¿Cuáles son las propiedades de MasterTop BC 310? Gran fluidez. Excelente resistencia química a ácidos, bases, aceites y grasas (ver tabla de resistencias químicas). Posibilidad de obtener recubrimientos de espesor variable y acabados de textura lisa o antideslizante. Fácil mantenimiento, descontaminación y limpieza. Impermeable al agua y al vapor de agua. No contiene disolventes.

**50186359_MBS** kg Áridos de cuarzo naturales
Áridos de cuarzo natural de diferentes granulometrías utilizados en combinación con resinas epoxi o poliuretano para la confección de los distintos sistemas de recubrimientos de pavimentos industriales. Consultar con el Servicio Técnico cualquier aplicación no prevista en esta relación.

**57221755_MBS** kg Áridos de cuarzo naturales
Áridos de cuarzo naturales utilizados en la aplicación de pavimentos industriales. Áridos de cuarzo natural de diferentes granulometrías utilizados en combinación con resinas epoxi o poliuretano para la confección de los distintos sistemas de recubrimientos de pavimentos industriales. Consultar con el Servicio Técnico cualquier aplicación no prevista en esta relación.
