# MesterSeal SL 468 - masilla de sellado poliuretano, fluida

- Propiedad del archivo: CONSTRUNARIO
- Formato: FIEBDC-3/2012
- Programa: Construnario Versión 3.51
- Fecha de los precios: 07/10/2021
- Divisa: EUR
- Código: master-build (14/10/2021)

**UMBS_535** m MesterSeal SL 468 - masilla de sellado poliuretano, fluida (01/10/2021)
Sellado elástico de juntas longitudinales de raíles de tranvía, en un ancho de junta de 20 mm, con una dureza shore A aproximada de 18 según DIN 53505 y alargamiento a la rotura según DIN 53504 > 200 %, de elevada resistividad eléctrica, con masilla de poliuretano bicomponente fluida MesterSeal SL 468 de Master Builders Solutions o similar, incluso limpieza, imprimación en base epoxi especial de los labios de la junta con MasterSeal P 147 y cordón de polietileno MasterSeal 920 de Master Builders Solutions o similar. Medida la longitud ejecutada.

| Código | Ud | Descripción | Rendimiento |
|---|---|---|---|
| 25027248_MBS | kg | Masillas elásticas fluidas de bajo modulo, referencia MasterSeal SL 468 de Master Builders Solutions (material; 05/10/2021) | 0.250 |
| 45012499_MBS | m | Fondo de junta de polietileno de célula cerrada, referencia MasterSeal 920 6 de Master Builders Solutions. Diámetro: 6 mm (material) | 0.000 |
| 45012500_MBS | m | Fondo de junta de polietileno de célula cerrada, referencia MasterSeal 920 6 de Master Builders Solutions. Diámetro: 10 (material) | 0.000 |
| 45012501_MBS | m | Fondo de junta de polietileno de célula cerrada, referencia MasterSeal 920 6 de Master Builders Solutions. Diámetro: 15 (material) | 0.000 |
| 45012502_MBS | m | Fondo de junta de polietileno de célula cerrada, referencia MasterSeal 920 6 de Master Builders Solutions. Diámetro: 20 (material) | 0.000 |
| 45012503_MBS | m | Fondo de junta de polietileno de célula cerrada, referencia MasterSeal 920 6 de Master Builders Solutions. Diámetro: 25 (material) | 1.000 |
| 45012504_MBS | m | Fondo de junta de polietileno de célula cerrada, referencia MasterSeal 920 6 de Master Builders Solutions. Diámetro: 30 (material) | 0.000 |
| 45012505_MBS | m | Fondo de junta de polietileno de célula cerrada, referencia MasterSeal 920 6 de Master Builders Solutions. Diámetro: 40 (material) | 0.000 |
| 45012506_MBS | m | Fondo de junta de polietileno de célula cerrada, referencia MasterSeal 920 6 de Master Builders Solutions. Diámetro: 50 (material) | 0.000 |
| 57202251_MBS | l | Imprimación, referencia MasterSeal P 147 de Master Builders Solutions. Preparación del soporte en sellados de juntas (material; 05/10/2021) | 0.000 |
| OGEN003 | h | Oficial 1ª (mano de obra; 01/10/2021) | 0.250 |

## Recursos

**25027248_MBS** kg Masillas elásticas fluidas de bajo modulo, referencia MasterSeal SL 468 de Master Builders Solutions
MasterSeal SL 468 es una Masilla de poliuretano bicomponente elástica autonivelante para sellado de juntas horizontal. Elevada elasticidad, resistencia química y mecánica.
Sellado de juntas longitudinales en raíles de tranvía.
Sellado de juntas longitudinales y fisuras en pavimentos de asfalto.
Aplicable en interiores y exteriores en horizontal.
Sellado de juntas de dilatación entre elementos de construcción de hormigón, mortero, asfalto, acero, etc.
Sellado de juntas y/o fisuras.
Relleno elástico de absorción de vibraciones
¿Cuáles son las propiedades de MasterSeal SL 468?
Gran elasticidad, capacidad de recuperación y resistencia a la fatiga.
Muy buena resistencia a la intemperie, al envejecimiento y a los rayos U.V.
Buena resistencia a ciclos de congelación - descongelación y a sales de deshielo.
Resistente a combustibles (cumple especificaciones de la norma SS-S-200 E Tipo H).
No rigidiza con el tiempo incluso a temperaturas entre -30°C y +80°C.
Fluidas. Gran facilidad de aplicación.
Resistentes a la putrefacción y a los microorganismos.
Elevada resistividad eléctrica.
MasterSeal SL 468: Para aplicación manual por vertido.

**45012499_MBS** m Fondo de junta de polietileno de célula cerrada
Para uso como fondo de juntas en juntas de dilatación o con movimiento con objeto de:
Control de profundidad de sellado de juntas con masilla.
Formación de superficie cóncava por el reverso de la masilla.
Asegurar la no adherencia por el reverso para permitir el movimiento elástico lateral de la masilla sin tensión en el fondo
No puede emplease en depuradoras.
No puede emplearse en contacto con agua potable.
¿Cuáles son las propiedades de MasterSeal 920?
Permite una contracción de hasta el 50% de su sección.
No presenta adherencia con ningún tipo de sellador.
Fácil manejabilidad por su ligereza.
Nula absorción de agua.
Muy buena adaptabilidad.
Cumple con las especificaciones técnicas de la norma DIN 18540.
Libre de CFC’s.
Buena resistencia química a ácidos diluidos, álcalis, disolventes, aceites y detergentes.

**45012500_MBS** m Fondo de junta de polietileno de célula cerrada, referencia MasterSeal 920 6 de Master Builders Solutions. Diámetro: 10
Para uso como fondo de juntas en juntas de dilatación o con movimiento con objeto de:
Control de profundidad de sellado de juntas con masilla.
Formación de superficie cóncava por el reverso de la masilla.
Asegurar la no adherencia por el reverso para permitir el movimiento elástico lateral de la masilla sin tensión en el fondo
No puede emplease en depuradoras.
No puede emplearse en contacto con agua potable.
¿Cuáles son las propiedades de MasterSeal 920?
Permite una contracción de hasta el 50% de su sección.
No presenta adherencia con ningún tipo de sellador.
Fácil manejabilidad por su ligereza.
Nula absorción de agua.
Muy buena adaptabilidad.
Cumple con las especificaciones técnicas de la norma DIN 18540.
Libre de CFC’s.
Buena resistencia química a ácidos diluidos, álcalis, disolventes, aceites y detergentes.

**45012501_MBS** m Fondo de junta de polietileno de célula cerrada, referencia MasterSeal 920 6 de Master Builders Solutions. Diámetro: 15
Para uso como fondo de juntas en juntas de dilatación o con movimiento con objeto de:
Control de profundidad de sellado de juntas con masilla.
Formación de superficie cóncava por el reverso de la masilla.
Asegurar la no adherencia por el reverso para permitir el movimiento elástico lateral de la masilla sin tensión en el fondo
No puede emplease en depuradoras.
No puede emplearse en contacto con agua potable.
¿Cuáles son las propiedades de MasterSeal 920?
Permite una contracción de hasta el 50% de su sección.
No presenta adherencia con ningún tipo de sellador.
Fácil manejabilidad por su ligereza.
Nula absorción de agua.
Muy buena adaptabilidad.
Cumple con las especificaciones técnicas de la norma DIN 18540.
Libre de CFC’s.
Buena resistencia química a ácidos diluidos, álcalis, disolventes, aceites y detergentes.

**45012502_MBS** m Fondo de junta de polietileno de célula cerrada, referencia MasterSeal 920 6 de Master Builders Solutions. Diámetro: 20
Para uso como fondo de juntas en juntas de dilatación o con movimiento con objeto de:
Control de profundidad de sellado de juntas con masilla.
Formación de superficie cóncava por el reverso de la masilla.
Asegurar la no adherencia por el reverso para permitir el movimiento elástico lateral de la masilla sin tensión en el fondo
No puede emplease en depuradoras.
No puede emplearse en contacto con agua potable.
¿Cuáles son las propiedades de MasterSeal 920?
Permite una contracción de hasta el 50% de su sección.
No presenta adherencia con ningún tipo de sellador.
Fácil manejabilidad por su ligereza.
Nula absorción de agua.
Muy buena adaptabilidad.
Cumple con las especificaciones técnicas de la norma DIN 18540.
Libre de CFC’s.
Buena resistencia química a ácidos diluidos, álcalis, disolventes, aceites y detergentes.

**45012503_MBS** m Fondo de junta de polietileno de célula cerrada, referencia MasterSeal 920 6 de Master Builders Solutions. Diámetro: 25
Para uso como fondo de juntas en juntas de dilatación o con movimiento con objeto de:
Control de profundidad de sellado de juntas con masilla.
Formación de superficie cóncava por el reverso de la masilla.
Asegurar la no adherencia por el reverso para permitir el movimiento elástico lateral de la masilla sin tensión en el fondo
No puede emplease en depuradoras.
No puede emplearse en contacto con agua potable.
¿Cuáles son las propiedades de MasterSeal 920?
Permite una contracción de hasta el 50% de su sección.
No presenta adherencia con ningún tipo de sellador.
Fácil manejabilidad por su ligereza.
Nula absorción de agua.
Muy buena adaptabilidad.
Cumple con las especificaciones técnicas de la norma DIN 18540.
Libre de CFC’s.
Buena resistencia química a ácidos diluidos, álcalis, disolventes, aceites y detergentes.

**45012504_MBS** m Fondo de junta de polietileno de célula cerrada, referencia MasterSeal 920 6 de Master Builders Solutions. Diámetro: 30
Para uso como fondo de juntas en juntas de dilatación o con movimiento con objeto de:
Control de profundidad de sellado de juntas con masilla.
Formación de superficie cóncava por el reverso de la masilla.
Asegurar la no adherencia por el reverso para permitir el movimiento elástico lateral de la masilla sin tensión en el fondo
No puede emplease en depuradoras.
No puede emplearse en contacto con agua potable.
¿Cuáles son las propiedades de MasterSeal 920?
Permite una contracción de hasta el 50% de su sección.
No presenta adherencia con ningún tipo de sellador.
Fácil manejabilidad por su ligereza.
Nula absorción de agua.
Muy buena adaptabilidad.
Cumple con las especificaciones técnicas de la norma DIN 18540.
Libre de CFC’s.
Buena resistencia química a ácidos diluidos, álcalis, disolventes, aceites y detergentes.

**45012505_MBS** m Fondo de junta de polietileno de célula cerrada, referencia MasterSeal 920 6 de Master Builders Solutions. Diámetro: 40
Para uso como fondo de juntas en juntas de dilatación o con movimiento con objeto de:
Control de profundidad de sellado de juntas con masilla.
Formación de superficie cóncava por el reverso de la masilla.
Asegurar la no adherencia por el reverso para permitir el movimiento elástico lateral de la masilla sin tensión en el fondo
No puede emplease en depuradoras.
No puede emplearse en contacto con agua potable.
¿Cuáles son las propiedades de MasterSeal 920?
Permite una contracción de hasta el 50% de su sección.
No presenta adherencia con ningún tipo de sellador.
Fácil manejabilidad por su ligereza.
Nula absorción de agua.
Muy buena adaptabilidad.
Cumple con las especificaciones técnicas de la norma DIN 18540.
Libre de CFC’s.
Buena resistencia química a ácidos diluidos, álcalis, disolventes, aceites y detergentes.

**45012506_MBS** m Fondo de junta de polietileno de célula cerrada, referencia MasterSeal 920 6 de Master Builders Solutions. Diámetro: 50
Para uso como fondo de juntas en juntas de dilatación o con movimiento con objeto de:
Control de profundidad de sellado de juntas con masilla.
Formación de superficie cóncava por el reverso de la masilla.
Asegurar la no adherencia por el reverso para permitir el movimiento elástico lateral de la masilla sin tensión en el fondo
No puede emplease en depuradoras.
No puede emplearse en contacto con agua potable.
¿Cuáles son las propiedades de MasterSeal 920?
Permite una contracción de hasta el 50% de su sección.
No presenta adherencia con ningún tipo de sellador.
Fácil manejabilidad por su ligereza.
Nula absorción de agua.
Muy buena adaptabilidad.
Cumple con las especificaciones técnicas de la norma DIN 18540.
Libre de CFC’s.
Buena resistencia química a ácidos diluidos, álcalis, disolventes, aceites y detergentes.

**57202251_MBS** l Imprimación, referencia MasterSeal P 147 de Master Builders Solutions. Preparación del soporte en sellados de juntas
MasterSeal P 147 es una Imprimación previa a la aplicación de masillas para incrementar la adherencia y la cohesión del soporte.
Gran poder de penetración.
Excelente adherencia.
Fácilmente aplicable.
Transparente.
Mejora la adherencia sobre soportes difíciles.
Es monocomponente.
¿Cuáles son las propiedades de MasterSeal P 147?
Gran poder de penetración.
Excelente adherencia.
Fácilmente aplicable.
