# Pintura al agua mate de olor suave y gran blancura, referencia P-10 de Titanpro. Envase: 4l

- Propiedad del archivo: CONSTRUNARIO
- Formato: FIEBDC-3/2012
- Programa: Construnario Versión 3.51
- Fecha de los precios: 10/01/2023
- Divisa: EUR

**P10_4LTIT** u Pintura al agua mate de olor suave y gran blancura, referencia P-10 de Titanpro. Envase: 4l
Precio: 12.65
Pintura al agua mate de olor suave y gran blancura para pintado de paredes y techos en interiores de viviendas, naves etc. - Buen poder cubriente y rendimiento. - No altera la permeabilidad del sustrato permitiendo el libre paso del vapor de agua. - Acabado mate blanco nieve. - Fácil aplicación. - No gotea.
