# Cosido en seco mediante barras helicoidales de acero inoxidable Mapei Steel Dry

- Propiedad del archivo: CONSTRUNARIO
- Formato: FIEBDC-3/2012
- Programa: Construnario Versión 3.51
- Fecha de los precios: 11/11/2021
- Divisa: EUR
- Código: mapei-spain- (07/03/2022)

**UIBMSTEELDRYPLRE** u Cosido en seco mediante barras helicoidales de acero inoxidable Mapei Steel Dry
Cosido en seco de lesiones mediante barras helicoidales de acero inoxidable AISI 316 de altísima resistencia Mapei Steel Dry 316/8 de Mapei, de diámetro nominal 8 mm y longitud 1000 mm, con un módulo elástico superior a 125 GPa y una carga de rotura a cortante de 8,7 kN, insertadas en seco y dispuestas de forma cruzada y escalonada, cada 15 cm a lo largo de la lesión. Partir desde un lado de la albañilería afectada por la lesión y realizar perforaciones de un diámetro menor al de la barra helicoidal de 8 mm que se va a insertar, hasta alcanzar el otro lado. Eliminar todo el material no cohesionado presente en el interior de toda la longitud de las perforaciones con aire comprimido. Insertar, en cada una de las perforaciones, la barra Mapei Steel Dry 316 con ayuda de la herramienta adecuada Mandrino per Mapei Steel Dry. La barra deberá ser introducida en el agujero mediante percusión hasta su total inserción dentro del mismo. Una vez insertada la barra helicoidal, rellenar el agujero con el mortero bicomponente premezclado, de elevada ductilidad, de color claro, compuesto por cal hidráulica (NHL) y Eco-Puzolana, arenas naturales, aditivos especiales y polímeros sintéticos en dispersión acuosa Planitop HDM Restauro de Mapei, conforme a los requisitos de la norma europea EN 998-2, como mortero de albañilería de tipo M15 y según la EN 998-1 como mortero de tipo GP categoría CS IV.

| Código | Ud | Descripción | Rendimiento |
|---|---|---|---|
| PIBM73Q0806050 | m | Barras helicoidales, acero inoxidable AISI 316 Mapei Steel Dry 316, d.8mm, long. 1000mm, ref. 73Q0806050 (material) | 1.000 |
| PIBM2038125_203825 | kg | Mortero bicomponente, cal hidráulica y Eco-Puzolana, A 25kg + B 5kg, Planitop HDM Restauro, ref. 2038125+2038205 (material) | 0.080 |
| OGEN003 | h | Oficial 1ª (mano de obra) | 0.265 |
| OGEN006 | h | Peón especialista (mano de obra) | 0.132 |

## Recursos

**PIBM73Q0806050** m Barras helicoidales, acero inoxidable AISI 316 Mapei Steel Dry 316, d.8mm, long. 1000mm, ref. 73Q0806050
Barras helicoidales de acero inoxidable AISI 316 de altísima resistencia Mapei Steel Dry 316, en diámetro 8mm y longitud 1000 mm, ref.73Q0806050

**PIBM2038125_203825** kg Mortero bicomponente, cal hidráulica y Eco-Puzolana, A 25kg + B 5kg, Planitop HDM Restauro, ref. 2038125+2038205
Mortero premezclado, bicomponente, de elevada ductilidad, a base de cal hidráulica (NHL) y Eco-Puzolana, de color claro, especialmente indicado para el refuerzo estructural armado de soportes de albañilería, y para la regularización de soportes de piedra, ladrillos y tufo, componente A en saco de 25 kg y componente B en saco de 5 kg, Planitop HDM Restauro de Mapei ref.2038125+2038205 CONSUMO: 1,9 kg/m² por mm de espesor. APLICACIÓN: llana metálica lisa o proyección.
