# Kit conexión salida caldera aspiración y evacuación Ø 80 de Cointra. Código V16538. Tubos separados Ø 80 mm

- Propiedad del archivo: CONSTRUNARIO
- Formato: FIEBDC-3/2012
- Programa: Construnario Versión 3.51
- Fecha de los precios: 14/02/2023
- Divisa: EUR

**V16538** u Kit conexión salida caldera aspiración y evacuación Ø 80 de Cointra. Código V16538. Tubos separados Ø 80 mm
Kit conexión salida caldera aspiración y evacuación Ø 80 Código EAN: 8028693853361
