# Válvula de compuerta,referencia 19408 de la serie Stop de Arco. 2hx2h. Cierre metálico

- Propiedad del archivo: CONSTRUNARIO
- Formato: FIEBDC-3/2012
- Programa: Construnario Versión 3.51
- Fecha de los precios: 11/05/2022
- Divisa: EUR

**ARC190408** u Válvula de compuerta,referencia 19408 de la serie Stop de Arco. 2hx2h. Cierre metálico
Marca: ARCO Modelo: STOP Válvula de compuerta de cierre metálico. Cuerpo fabricado en latón europeo CW617N. Eje en latón europeo CW614N. Presión nominal: 16 bar, presión de ensayo: 24 bar, rango de temperatura: 0ºC hasta 85ºC excluyendo congelación, fluido: agua potable. Conexión 2". Código EAN: 8428519066591
