# Manguera flexible con tuerca de unión de 15 mm × 1/2?, 300 mm (trenzada), referencia FLX15P de John Guest

- Propiedad del archivo: CONSTRUNARIO
- Formato: FIEBDC-3/2012
- Programa: Construnario Versión 3.51
- Fecha de los precios: 04/11/2022
- Divisa: EUR

**FLX15P** u Manguera flexible con tuerca de unión de 15 mm × 1/2?, 300 mm (trenzada), referencia FLX15P de John Guest
Manguera flexible con tuerca de unión (trenzada) para la conexión de la tubería a un aparato con rosca macho, como un grifo. Simplemente empuje el accesorio de ajuste a presión completamente en la tubería y atornille la tuerca en la rosca del aparato. Para desmontar el extremo de ajuste a presión, empuje el collarín hacia el cuerpo del accesorio de ajuste a presión y tire de la liberación del tubo.
