# Panel de EPS de alto aislamiento, referencia panel grafito de Isaval. Paneles entre 2 y 20 cm de espesor

- Propiedad del archivo: CONSTRUNARIO
- Formato: FIEBDC-3/2012
- Programa: Construnario Versión 3.51
- Fecha de los precios: 24/10/2022
- Divisa: EUR

**PGRAFITO** u Panel de EPS de alto aislamiento, referencia panel grafito de Isaval. Paneles entre 2 y 20 cm de espesor
Panel de EPS de alto aislamiento donde se han incorporado partículas de grafito, que ayudan a reflejar el calor de vuelta a su fuente y de forma sustancial mejorar el aislamiento térmico. Máximo aislamiento en el mínimo espesor. Características: Consulte disponibilidad, plazo de entrega, embalaje y código de producto con su distribuidor o delegado comercial. Ud. venta: paquete. Paneles entre 2 y 20 cm de espesor.
