# UNIDAD INTERIOR Multi conducto de baja silueta 2, 5 kW

- Propiedad del archivo: CONSTRUNARIO
- Formato: FIEBDC-3/2012
- Programa: Construnario Versión 3.51
- Fecha de los precios: 11/03/2014
- Divisa: EUR

**RASM10GDVE** u UNIDAD INTERIOR Multi conducto de baja silueta 2, 5 kW
Unidad interior marca Toshiba de conducto de baja silueta para conjuntos multisplit, modelo RASM10GDVE. Caudal de aire 720 m³/h. Nivel de presión sonora (alta/baja) 31/23 dB(A). Dimensiones AlxAnxPr 230×750×440 mm. Peso 19 kg.
