# Sistema de encofrado de losa Stendeck de Sten. Para la construcción de forjados planos de hormigón armado

- Propiedad del archivo: CONSTRUNARIO
- Formato: FIEBDC-3/2012
- Programa: Construnario Versión 3.51
- Fecha de los precios: 25/07/2023
- Divisa: EUR

**STENDECK** m2 Sistema de encofrado de losa Stendeck de Sten. Para la construcción de forjados planos de hormigón armado
Stendeck, un mecano de acero de fácil montaje y adaptable a cualquier superficie, formando una base plana y resistente. Este sistema es adecuado para la ejecución de edificios de varias plantas y también para plantas de grandes dimensiones,en las que sea conveniente hormigonar en varias fases, permitiendo un máximo aprovechamiento,ya que sólo es necesario el material para el encofrado de una planta y el apuntalado de una, dos o tres plantas más. Stendeck permite poner puntales cada metro o cada 1.33m en las correas de la familia Stendeck V3
