# UNIDAD INTERIOR conductos de alta presión 22, 4 kW

- Propiedad del archivo: CONSTRUNARIO
- Formato: FIEBDC-3/2012
- Programa: Construnario Versión 3.51
- Fecha de los precios: 11/03/2014
- Divisa: EUR

**MMDAP0724HE** u UNIDAD INTERIOR conductos de alta presión 22, 4 kW
Unidad interior marca Toshiba para sistemas VRF tipo conductos de alta presión, con válvula electrónica, sensor de presión y control individual de temperatura por microprocesador para regulación del flujo de refrigerante, modelo MMDAP0724HE, toma de aire exterior incl. Capacidad frigorífica 22,4 kW. Capacidad calorífica 25 kW. Consumo eléctrico 1,2 kW. Caudal de aire (alta/baja) 3600 m³/h. Presión estática ext. hasta 196 Pa. Nivel de presión sonora (alta/baja) 49 dB(A). Dimensiones AlxAnxPr 470x1380x1250 mm. Peso 150 kg. Alimentación 220/240-1-50 (V-ph-Hz).
