# UNIDAD INTERIOR conductos de baja silueta 4, 5 kW

- Propiedad del archivo: CONSTRUNARIO
- Formato: FIEBDC-3/2012
- Programa: Construnario Versión 3.51
- Fecha de los precios: 11/03/2014
- Divisa: EUR

**MMDAP0154SPHE** u UNIDAD INTERIOR conductos de baja silueta 4, 5 kW
Unidad interior marca Toshiba para sistemas VRF tipo conductos de baja silueta, con válvula electrónica, sensor de presión y control individual de temperatura por microprocesador para regulación del flujo de refrigerante, modelo MMDAP0154SPHE, toma de aire exterior, bomba de drenaje incl. Capacidad frigorífica 4,5 kW. Capacidad calorífica 5 kW. Consumo eléctrico 0,045 kW. Caudal de aire (alta/baja) 690/520 m³/h. Presión estática ext. hasta 45 Pa. Nivel de presión sonora (alta/baja) 0 dB(A). Dimensiones AlxAnxPr 210x845x645 mm. Peso 23 kg. Alimentación 220/240-1-50 (V-ph-Hz).
