# UNIDAD INTERIOR techo 4, 5 kW

- Propiedad del archivo: CONSTRUNARIO
- Formato: FIEBDC-3/2012
- Programa: Construnario Versión 3.51
- Fecha de los precios: 11/03/2014
- Divisa: EUR

**MMCAP0154HE** u UNIDAD INTERIOR techo 4, 5 kW
Unidad interior marca Toshiba para sistemas VRF tipo techo, con válvula electrónica, sensor de presión y control individual de temperatura por microprocesador para regulación del flujo de refrigerante, modelo MMCAP0154HE, toma de aire exterior incl. Capacidad frigorífica 4,5 kW. Capacidad calorífica 5 kW. Consumo eléctrico 0,033 kW. Caudal de aire (alta/baja) 720/540 m³/h. Nivel de presión sonora (alta/baja) 35/30 dB(A). Dimensiones AlxAnxPr 210x910x680 mm. Peso 22 kg. Alimentación 220/240-1-50 (V-ph-Hz).
