# UNIDAD INTERIOR consola de suelo vertical 8 kW

- Propiedad del archivo: CONSTRUNARIO
- Formato: FIEBDC-3/2012
- Programa: Construnario Versión 3.51
- Fecha de los precios: 11/03/2014
- Divisa: EUR

**MMFAP0274HE** u UNIDAD INTERIOR consola de suelo vertical 8 kW
Unidad interior marca Toshiba para sistemas VRF tipo consola de suelo vertical, con válvula electrónica, sensor de presión y control individual de temperatura por microprocesador para regulación del flujo de refrigerante, modelo MMFAP0274HE. Capacidad frigorífica 8 kW. Capacidad calorífica 9 kW. Consumo eléctrico 0,19 kW. Caudal de aire (alta/baja) 1200/840 m³/h. Nivel de presión sonora (alta/baja) 49/40 dB(A). Dimensiones AlxAnxPr 1750x600x210 mm. Peso 49 kg. Alimentación 220/240-1-50 (V-ph-Hz).
