# Exutorio mecánico de compuerta opaca o traslúcida, referencia AEX-CF de Aeraspiratos. Grandes cantidades humo/gas

- Propiedad del archivo: CONSTRUNARIO
- Formato: FIEBDC-3/2012
- Programa: Construnario Versión 3.51
- Fecha de los precios: 11/11/2022
- Divisa: EUR

**AEXCF** u Exutorio mecánico de compuerta opaca o traslúcida, referencia AEX-CF de Aeraspiratos. Grandes cantidades humo/gas
Exutorio mecánico de compuerta opaca o traslúcida para la evacuación de grandes caudales de humos y gases de combustión en caso de incendio. Pose sistema de apertura autónomo con fusible y accionamiento por pistones de gas. Características Sistema auto´nomo de apertura en caso de emergencia compuesto por fusible te´rmico calibrado que garantiza la apertura del equipo de forma independiente. Policarbonato celular blanco mate de 16 mm. de doble capa con filtro UVA. Zo´calo integrado en el equipo para su fijacio´n directa a cualquier cubierta. Temperatura del fusible segu´n necesidades: 68ºC, 72ºC std., 93ºC y 140ºC. A´ngulo de apertura 160ºC. Certificado CE segu´n norma UNE-EN 12.101-2. Instalación El disen~o del AEX-CF permite su instalacio´n en cualquier tipo de cubierta, de forma directa o sobre zo´calo. Opciones Zo´calo independiente del equipo Materiales y acabados: Acero galvanizado (std.) Acero Inoxidable Lacado color RAL Base con aislamiento te´rmico o acu´stico
