# UNIDAD INTERIOR recuperador 500 m3/h

- Propiedad del archivo: CONSTRUNARIO
- Formato: FIEBDC-3/2012
- Programa: Construnario Versión 3.51
- Fecha de los precios: 11/03/2014
- Divisa: EUR

**VNM500HE** u UNIDAD INTERIOR recuperador 500 m3/h
Recuperador de energía entálpico marca Toshiba para sistemas VRF, con bypass, modelo VNM500HE. Caudal de aire (máx./alta/baja) 500/500/390 m³/h. Consumo eléctrico (máx./alta/baja) 238/192/142 W. Presión estática ext. (máx./alta/baja) 150/99/92 Pa. Nivel de presión sonora (máx./alta/baja) 34/31/29 dB(A). Eficiencia térmica (máx./alta/baja) 76,5/76,5/78 %. Rango de funcionamiento -10/40 °C. Dimensiones AlxAnxPr 350x1140x1140 mm. Peso 53 kg. Alimentación 220/240-1-50 (V-ph-Hz).
