# Control Remoto

- Propiedad del archivo: CONSTRUNARIO
- Formato: FIEBDC-3/2012
- Programa: Construnario Versión 3.51
- Fecha de los precios: 11/03/2014
- Divisa: EUR

**RBCAMT32E** u Control Remoto
Control remoto por cable marca Toshiba para ajustar todos los parámetros de funcionamiento con temporizador de periodo simple. Puede usarse junto a un programador semanal TCBEXS21TLE. Control de arranque y parada. Velocidad del ventilador alta, media y baja. Ajuste de temperatura. Modo de funcionamiento en refrigeración, calefacción, sólo ventilación. Oscilación de lamas. Indicador de limpieza de filtro. Función de autodiagnóstico. Control de grupo de hasta 8 unidades interiores. Direccionamiento automático de las unidades interiores.
