# Quemador de gas, referencia NGX35 de Siscal. 27 kW

- Propiedad del archivo: CONSTRUNARIO
- Formato: FIEBDC-3/2012
- Programa: Construnario Versión 3.51
- Fecha de los precios: 05/09/2022
- Divisa: EUR

**NGX35** u Quemador de gas, referencia NGX35 de Siscal. 27 kW
Estos quemadores de gas son, en cuanto campo de aplicación y en cuanto dimensiones totales, la versión más pequeña de la nueva línea IDEA de gas vendida en cinco diferentes fusiones de aluminio. Los modelos NGX35 están preparados para el empleo de aire comburente exterior y, en dicho caso, el quemador se suministra con la correspondiente toma de aire de junta estanca conectable en el exterior del local de instalación mediante un conducto extensible hasta diez metros. Además, un índice graduado de fácil lectura permite regular con precisión el aire comburente sin desmontar el capó, construido en ABS para resistir a las temperaturas altas. El cabezal low NOx, permite limitar las emisiones de NOx por debajo de 80 mg/Nm3. El diseño agradable y a la vez funcional exalta las innovadoras soluciones tecnológicas de esta máquina que asegura, demás, operaciones de mantenimiento muy fáciles gracias a la especial placa de soporte de los componentes desmontable.
